# AHR GS Ahrenrensdorfer Heide L´felde
Angebotsaufforderung (GAEB DA XML 3.2, DA83)
Projekt: P211205
Währung: EUR
Vergabeart: Offenes Verfahren
Auftraggeber: Stadt Ludwigsfelde, Rathausstraße 3, 14974 Ludwigsfelde; DV-Nummer: 10; Vergabenummer: 10
Erstellt mit: BECHMANN AVA 2022.120/ GXML Toolbox V3.3 R20210630, BECHMANN AVA 2022.120, 25.07.2026

## 10 Estricharbeiten
Datum: 25.07.2026

### LOS 15 Estricharbeiten

*Hinweis: Allgemeine Baubeschreibung*
Baumaßnahme:
Neubau einer Grundschule

Adresse:
Zur Ahrensdorfer Heide 11
14974 Ludwigsfelde

Bauherr
Stadt Ludwigsfelde
Rathausstraße 3,
14974 Ludwigsfelde

Vetreter des Bauherrn

MH Projektentwicklungsgesallschaft mbh
Potsdamer Straße 35,
14974 Ludwigsfelde

Gegenstand der Baumaßnahme:
Bei dem Vorhaben handelt es sich um den Neubau einer Grundschule, einschl. Gestaltung der Freianlagen.

Das Gebäude besteht aus einem dreigeschossigen Baukörper mit 3 Gebäudeflügeln für Unterrichts- und Sozialräume, einer Mensa/Aula, sowie einem Hortbereich. Das Gebäude ist nicht unterkellert.

Die tragenden Bauteile werden als Stahlbetonkonstruktion mit Wandscheiben und Stützen hergestellt.
Die horizontalen Geschossebenen werden aus Stahlbetondecken- und -unterzügen errichtet.
Als Gründung ist eine Stb.-Gründungsplatte als "Hybride Bodenplatte" mit einem Trägerrost aus elastisch gebetteten Balken geplant.

Die Fassadenbekleidung besteht aus einer Vorhangfassade. Das Dach wird als Flachdach mit einer extensiven Begrünung erstellt.

Gebäudekenndaten:
Anzahl der Vollgeschosse: 3
Bruttorauminhalt BRI: 45.212 m3
Bruttogrundfläche BGR: 9.107 m2
Dachform: Flachdach
Höhe Dach über OK Gelände: 14,27 m
Höhe letzte Decke über OK Gelände:
9,24 m
max. Gebäudeabmessungen:
78,46 m x 74,78 m

*Hinweis: ZTV Estricharbeiten*
Zusätzliche Technische Vertragsbedingungen
Estricharbeiten

1  Grundlagen
Für die Leistungen dieses Gewerks gelten die VOB Teil C, insbesondere ATV DIN 18353 Estricharbeiten und die Allgemein Anerkannten Regeln der Technik.

Ergänzend hierzu gelten die Regelwerke der nachstehend genannten Herausgeber in der zum Zeitpunkt der Ausführung gültigen Fassung als Grundlage von Kalkulation und Arbeitsausführung:
AGI: Arbeitsgemeinschaft Industriebau e. V.,
BEB: Bundesverband Estrich und Belag e. V.,
BVF: Bundesverband Flächenheizungen und Flächenkühlungen e. V.,
BVS: Bundesverband Systemböden e. V.,
Deutsche Bauchemie e. V.,
DGfdB: Deutsche Gesellschaft für das Badewesen e. V.,
DGUV: Deutsche Gesetzliche Unfallversicherung e. V.,
InformationsZentrum Beton GmbH,
RAL: Deutsches Institut für Gütesicherung und Kennzeichnung e. V.,
VDZ: Verein Deutscher Zementwerke e. V.,
ZDB: Zentralverband des Deutschen Baugewerbes e. V.

2  Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen zu prüfen und erforderlichenfalls die Maßgenauigkeit des Rohbodens durch Nivellement festzustellen. Bei Überschreitung der Toleranzgrenzen, insbesondere von Winkeltoleranzen, ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, etc. integraler Leistungsbestandteil des AN und werden nicht gesondert vergütet, soweit nicht in Leistungspositionen ausdrücklich abweichend beschrieben.

Die Schlauchführung für die Estrichförderung ist rechtzeitig vor Ausführung mit der örtlichen OÜ abzustimmen. Zugängigkeit besteht nur über die Bautür im Treppenhaus.

Der AN prüft rechtzeitig vor Ausführungsbeginn im Rahmen seiner Werkstatt- und Montageplanung eigenverantwortlich die bauseitige Untergrundbeschaffenheit auf Eignung für die beschriebenen Estricharbeiten. Hierzu zählen u. a.
die Messung der Restfeuchte,
die Prüfung der chemischen Verträglichkeit des vom AN eingebauten Materials zur Vorleistung und, soweit bekannt, zur Folgeleistung,
das Vorhandensein erforderlicher Abdichtungen,
das Vorhandensein und die Neigung ggf. erforderliche Gefälles,
das Feststellen einer Mindesttemperatur von 5 °C.

Der AN klärt unaufgefordert und auf Grundlage des aktuellsten Planungsstands mit dem AG, auf welcher Wandseite jeweils die Türen zum Einbau gelangen, um Fugen im Estrich unter den Türblättern anlegen zu können.

Der AN erfragt Belastungen, Belagsarten und Bodenaufbauten, soweit nicht angegeben.

Die auszuführenden Estrichmengen im Treppenhaus (Foyer) sind nicht gesondert ausgewiesen, sondern sind in den einzelnen Bauteilen mit erfasst.

3  Ausführung und Konstruktion
3.1  Allgemeine Hinweise
In den Estrichbelag hineinragende Kabel, Leitungen etc. sind - außer Heizleitungen in Heizestrichen -, unabhängig vom Einbauort des Estrichs, nicht zulässig. Sofern die bereits vorhandenen Vorleistungen eine Estrichplatte gleichmäßiger Stärke nicht zulassen, teilt der AN dies dem AG rechtzeitig vor Baubeginn unaufgefordert mit.

Frisch mit Estrich belegte Räume sind vom AN abzusperren und, soweit erforderlich, gegen rasches, ungleichmäßiges Austrocknen zu schützen. Insbesondere sind vom AN Vorkehrungen zum Schutz gegen Zugluft zu treffen.

Die Estrichoberfläche muss nach Freigabe zur Begehbarkeit so widerstandsfähig sein, dass sie bis zur Verlegung des Oberbodens dem üblichen Handwerkerverkehr schadensfrei widerstehen kann.

3.1.1  Dämmung/Randstreifen
Die Höhe der Randdämmstreifen ist mindestens 50 mm höher als OK Fertigfußbodenhöhe zu führen und mit Trennlagenfolie und Wand zu verkleben. Ein Hinterlaufen des Randdämmstreifens mit Estrichs ist nicht zulässig. Der Randdämmstreifen ist in Außen- und Innenecken vertikal aufzuschneiden, stumpf zu stoßen und mittels Klebestreifen gegen Verrutschen und Hinterlaufen zu sichern.

Dämmschichten sind an im Fußbodenaufbau befindliche Rohrleitungen dicht herangeführt zu verlegen. Hohlräume an den in der Dämmung eingebetteten Rohren sind durch Schüttungen zu dämmen. Zuvor sind nebenliegende Dämmplatten am Boden zu verkleben, um eine Unterwanderung der Dämmung durch die Schüttung zu vermeiden.

3.1.2  Trennlagen
Trennlagen als Feuchteschutz auf Dämmschichten sind beim Einbau in schwimmenden Estrich aus einer PE-Folie, mindestens 1-lg., Stärke 0,4 mm, mit einer Stoßüberlappung von mindestens 80 mm zu verkleben und hinterlaufsicher einzubauen. Bei einer Überlappung von 150 mm ist, außer beim Einbau von Fließestrich, keine Verklebung erforderlich.

3.1.3  Estriche
Alle Estrichhöhen sind so auszuführen, dass die Anschlüsse der fertigen Oberbodenbeläge untereinander ohne Höhendifferenz im fertigen Belag erfolgen, soweit in der Bauplanung keine Versprünge konzipiert wurden.

3.1.4  Estrich unter Türen
Unterhalb der Türblätter von Brand- und Rauchschutztüren dürfen Höhentoleranzen im Estrich nicht höher als vom Türenhersteller in der Einbauanleitung vorgegeben sein, keinesfalls jedoch mehr als 3 mm betragen, um einen dichten Bodenanschluss der Türen zu gewährleisten.

Der AN erfragt unaufgefordert rechtzeitig vor Ausführungsbeginn, ob Estrichbeläge unterhalb von Türen in Räumen mit Schallschutzanforderung durch elastische Fugenfüllstoffe schalltechnisch zu entkoppeln sind und ob solche Entkopplungsfugen mit Fugenprofilen eingefasst werden sollen. Die Auswahl geeigneter Fugenprofile erfolgt durch den AN unter Berücksichtigung der zu erwartenden Belastungen, insbesondere aus Radlasten.

Der AN wird unmittelbar vor Ausführungsbeginn einen Plansatz vom AG anfordern, aus dem er die aktuelle Lage der Türschlagrichtungen und damit die Lage der Estrichfugen unterhalb der Türblätter ersehen kann, um diese auf der richtigen Wandseite anzuordnen.

Unter Türblättern in F90-Wänden ist nichtbrennbare Trittschalldämmung aus Mineralwolle auf einer Aufmauerung in Wandstärke auszuführen. Die Aufmauerung ist Leistung des AN Innentüren.

3.1.5  Bodeneinläufe
Für das spätere Einmörteln bauseitiger Bodeneinläufe sind während der Bauzeit Aussparungen mit ca. 50 cm Durchmesser vorzusehen. Das Einmörteln der Bodeneinläufe erfolgt im weiteren Bauablauf als zeitlich versetzte Leistung. Zu beachten sind Brandschutzanforderungen (in der Regel feuerbeständig) beim Vermörteln sowie die schallschutztechnische Entkopplung der einzumörtelnden Bauteile. Der AN hat Bedenken anzumelden, wenn bereits vor Beginn der Estricharbeiten die Bodeneinläufe lagefixiert montiert wurden, da die Einläufe ansonsten nicht korrekt positioniert sein können. Soweit durch den AG nicht anders angegeben, sind der spätere fertige Bodenbelag und der Bodeneinlauf in oberkantengleicher Höhe einzubauen.

3.1.6  Fugen und Anschlüsse
Vom AN sind rechtzeitig vor Einbau der Oberböden alle Fugen und Risse in der Estrichplatte aufzuweiten, mit Kunstharz auszugießen und erforderlichenfalls zu vernadeln. Dehnungsfugen sind mit dem im Leistungsverzeichnis beschriebenen Spezialsystem zu verschließen.

Estrichflächen mit unterschiedlichen Oberbelägen werden durch den Einbau von Trennschienen unterteilt. Scheinfugen sind mit einem Kantenlängenverhältnis von 1 : 1 bis 1 : 1,4 auszuführen.

Großflächige Estrichbeläge müssen entsprechend den möglichen Bewegungen und den Vorschriften durch Dehnungsfugen unterteilt werden. Der AN erkundigt sich insoweit unaufgefordert beim AG nach den zu erwartenden Bauteilbewegungen und den daraus zu erwartenden horizontalen und vertikalen Bauteilversätzen.

Sofern bei Ausführung von Estricharbeiten bekannt ist, wo Trennwände nachträglich auf dem Estrich angeordnet werden, sind unterhalb der Trennwände Estrichscheinfugen auszuführen.

#### Titel 15.1 Baustelleneinrichtung

**15.1.1 Baustelleneinrichtung AN**
Baustelleneinrichtung (BE) für die Nutzung durch den AN, einschl. vorhalten und wieder entfernen.

Leistungsumfang Allgemein
Einrichten der eigenen BE auf der vom AG kostenlos zur Verfügung gestellten Baustelleneinrichtungsfläche laut BE-Plan; die Belegung der Baustelleneinrichtungsfläche ist rechtzeitig im Voraus mit dem AG abzustimmen
restloses Räumen der BE-Fläche nach Abschluss der Arbeiten
Wiederherstelle des ursprünglichen Zustandes der BE-Fläche nach Baustellenräumung
An- und Abtransport, Auf- und Abbau, Vor- und Unterhalten sowie Warten aller benötigten Maschinen, Geräte, Werkzeuge usw. in der Menge und Dimensionierung, die einen ordnungsgemäßen und reibungslosen Ablauf der auszuführenden Arbeiten gewährleisten. Die Größen und Dimensionierungen sind entsprechend den gültigen Vorschriften auszulegen.
Liefern und Vorhalten sicherheits- und arbeitsschutztechnischer Einrichtungen und Anlagen sowie geeigneter persönlicher Schutzausrüstungen (z. B. Handschuhe, Atemschutzmasken, Gehörschutz etc.) für alle durch den AN auf der Baustelle beschäftigten Personen.
Aufstellen, Errichten, Vorhalten, Warten und Demontieren von Aufenthaltscontainern mit ggf. erforderlicher Treppenanlage entsprechend der Arbeitstättenverordnung und -richtlinie, einschl. aller erforderlichen Anschlüsse und Transportleistungen sowie die Sicherung der Anlage.
  Vom AG werden keine leicht verschließbaren Räume zur
  Verfügung gestellt.
Sämtliche Maßnahmen, die der Unfallverhütung dienen und den bauaufsichtlichen, straßenbauausichtlichen, verkehrspolizeilichen, gewerbeamtlichen sowie berufsgenossenschaftlichen und örtlichen Angaben entsprechen, einschl. deren Beantragung und Gebühren.
Schutz und Sicherung öffentlichen und privaten Eigentums vor Beschädigung und Verschmutzung.
Sämtliche Baustellengemeinkosten, insbesondere Reise- und Unterkunftskosten, auch für nach den Hauptbaumaßnahmen benötigten Anreisen/Übernachtungen.
Sämtliche Kosten, die durch abschnittsweise Ausführungen entstehen, wie Wiedereinrichten Bauplatz etc.
Reinigung der Straßen und Wege sowie die Innenbereiche der jeweiligen Häuser von Verschmutzungen, die der AN verursacht hat.
Menge: 1,000 psch

#### Titel 15.2 Vorbereitende Arbeiten

**15.2.2 Erstellung Verlegepläne**
Erstellung von Estrichverlegeplänen, einschl. Fugenplan und Abstimmung mit der Planung.

Die Verlegepläne sind rechtzeitig mit einem Vorlauf von mindestens 4 Wochen vor Materialdisposition des AN dem AG/Planer zur Prüfung zu übergeben.

In den Zeichnungen sind Leistungen des AN und bauseitig zu erbringenden Leistungen farblich unterschiedlich darzustellen.

Abrechnungshinweis: Diese Position wird 1x pauschal für die Gesamtheit aller nachfolgenden Estrichpositionen gerechnet.
Menge: 1,000 psch

**15.2.3 Untergrund reinigen, grobe Verschmutzung**
Vorhandenen Untergrund von groben Verschmutzungen reinigen.

Folgeleistung:  Estrich auf Dämmung
Untergrund:  Beton

Ausführungsort:  BT01-03, EG-2.OG

Hinweis: Diese Position gelangt nur nach ausdrücklicher Leistungsabforderung durch die Bauleitung zur Ausführung/Abrechnung!
Menge: 6959,000 m²

**15.2.4 Ausgleichsschicht, zementgebundene EPS-Schüttung, d=<50mm**
Ausgleichsbeton/Leichtbeton als vollflächiger, druckfester und fugenloser Unterbau für Estriche, auf Rohfußböden, als zementgebundene EPS-Leichtbeton-Ausgleichsschüttung,
Oberfläche waagerecht abgezogen und verdichten, einschl. Anarbeiten an Rohre, Kabel, Trassen. Verarbeitung und Einbau gem. Herstellerangaben.

Zweck:  Ausgleich von Unebenheiten
Vorleistung:  Spannbetonhohldielendecke
Folgeleistung:  Trittschalldämmung, Estrich
Baustoffklasse:  nicht brennbar
Rohdichte:  ca. 400kg/m2
Druckfestigkeit:  0,5 N/mm2
Schichtstärke:  max. 50 mm, (30 mm i. Mittel)
Rohmaterial:  EPS-Granulat und Zement

Einbauort:  BT01-03, 1.+2.OG

Angebotenes Fabrikat: '..................................'

(Bieterangabe)
Menge: 1939,000 m²

**15.2.5 Ausgleichsschicht, zementgebundene EPS-Schüttung, d=<60mm**
Zementgebundene EPS-Leichtbeton-Ausgleichsschüttung, wie Pos. 15.2.4, jedoch:

Schichtstärke:  max. 60 mm, (40 mm i. Mittel)
Rohmaterial:  Perlit

Einbauort:  BT01-03, 1.+2.OG
Menge: 2626,000 m²

**15.2.6 Ausgleichsschicht, zementgebundene EPS-Schüttung, d=<75mm**
Zementgebundene EPS-Leichtbeton-Ausgleichsschüttung, wie Pos. 15.2.4, jedoch:

Schichtstärke:  max. 75 mm, (55 mm i. Mittel)
Rohmaterial:  Perlit

Einbauort:  BT01-03, 1.+2.OG, TGA-Räume
Menge: 48,000 m²

**15.2.7 Ausgleichsschicht, zementgebundene EPS-Schüttung, d=<120mm**
Zementgebundene EPS-Leichtbeton-Ausgleichsschüttung, wie Pos. 15.2.4, jedoch:

Schichtstärke:  max. 120 mm, (100 mm i. Mittel)
Rohmaterial:  Perlit

Einbauort:  EG, BT01-03
Menge: 1938,000 m²

**15.2.8 Bodenabdichtung, 1lg.,G200S4**
Bodenabdichtung aus einer Lage Bitumenschweißbahn mit Glasgewebeeinlage verlegt und unterlaufsicher verklebt.

Leistungsbestandteile
Voranstrich
Abdichtung

Zweck:  Abdichtung gegen kapillaraufsteigende Bodenfeuchtigkeit gem. DIN 18533
Vorleistung (baus.):  Stb.-Bodenplatte/-decke, baufeucht
Folgeleistung:  Estrich auf Dämmschicht
Beanspruchung:  DIN 18533 W 1.1-E
Material:  Bitumenschweißbahn mit
Glasgewebeeinlage  BA/G 200 S4 gem. DIN/TS 20000-202
Verlegeart:  vollflächig verschweißt
Stoßüberdeckung:  mind. 10 cm, verschweißt

Einbauort:  BT01-03, EG

Angebotenes Fabrikat: '..................................'

(Bieterangabe)
Menge: 167,000 m²

**15.2.9 Randaufkantung, Bitumenbahnenabdichtung**
Randaufkantung vorgenannter horizontaler Bitumenbahnenabdichtung auf der Bodenplatte einschl. Anschluss an Horizontalsperrbahn bei MW-Wänden.

Zweck:  Schutz vor aufsteigender Feuchtigkeit
Aufkantungshöhe:  bis mind. 15 cm über OKRB bzw. bis
  Höhe der waagerechten Abdichtung
  in MW-Wänden

Einbauort:  BT01-03, EG
Menge: 85,000 m

**15.2.10 Eindichten Bodenablauf, Klemmflansch**
Eindichten Bodenablauf mit Klemmflansch.

Leistungsumfang
Anarbeiten und Anpassen Abdichtung an Durchdringung
Eindichten Klemmflansch

Zweck:  Abdichtung von Durchdringung
Vorleistung:  Bodenablauf mit Klemmflansch
Folgeleistung:  Estrich auf Dämmlage
Material Abdichtung:  Bitumenschweißbahn mit
  Glasgewebeeinlage  BA/G 200 S4 gem. DIN/TS 20000-202
Querschnitt:  < 500 cm2

Einbauort:  BT01-03, EG-2.OG, Nassräume
Menge: 52,000 St

**15.2.11 Wärmedämmung, EPS, 035, 120mm**
Wärmedämmung aus Polystyrol-Hartschaumplatten (EPS), nach DIN EN 13163.

Zweck:  Wärmedämmung als Unterlage für Estrich auf Trittschalldämmung
Vorleistung:  abgedichtete Stb.-Bodenplatte
Folgeleistung (baus.):  Trittschalldämmung

Dämmstoffart:  EPS, gem. DIN EN 13163
Anwendungsgebiet:  DEO-dm, gem. DIN 4108-10
Bemessungswert d.
Wärmeleitfähigkeit:  0,035 W/(m*K)
Dämmstoffdicke:  120 mm

Einbauort:  EG, BT01-03

Angebotenes Fabrikat: '..................................'

(Bieterangabe)
Menge: 501,000 m²

**15.2.12 Wärmedämmung, EPS, 035, 140mm**
Wärmedämmung aus Polystyrol-Hartschaumplatten (EPS), nach DIN EN 13163, wie Pos. 15.2.11, jedoch:

Dämmstoffdicke:  140 mm

Einbauort:  EG, BT01, R. 0.1.04
  EG, BT02, R. 0.2.10+12-14
Menge: 52,000 m²

**15.2.13 Wärmedämmung, XPS, 035, 160mm**
Wärmedämmung aus Polystyrol-Hartschaumplatten (XPS), nach DIN EN 13164, wie Pos. 15.2.11 jedoch:

Dämmstoffart:  XPS, gem. DIN EN 13164
Anwendungsgebiet:  DEO-dx, gem. DIN 4108-10
Bemessungswert d.
Wärmeleitfähigkeit:  0,035 W/(m*K)
Dämmstoffdicke:  160 mm

Einbauort:  EG, BT03, Abstr. für Mobile Trennwandelemente
Menge: 4,000 m²

**15.2.14 Zulage Wärmedämmung Mineralwolle**
Zulage zur Pos. 15.2.11 für die Ausführung der Wärmedämmung unter Estrichbelägen aus Mineralwolle, anstelle Standardausführung EPS.  Die WD muss der angrenzenden Dämmung entsprechen so dass ein fließender Estrichübergang möglich ist.

Dämmung:  Mineralwolledämmung (MW)
Baustoffklasse:  A1 nach DIN 4102 bzw. EN 13501
Schmelzpunkt:  ab 1.000 °C
Anwendungsgebiet:  DEO-dm, gem. DIN 4108-10
Bemessungswert d.
Wärmeleitfähigkeit:  0,035 W/(m*K)
Dämmstoffdicke:  120 mm

Einbauort:  EG, BT01-03, im Schwellenbereich
von Türöffnungen in F90
Brandschutzwänden

Angebotenes Fabrikat: '..................................'

(Bieterangabe)
Menge: 360,000 m²

**15.2.15 Trittschalldämmung, EPS, 040, 30-3mm**
Trittschalldämmung aus Polystyrol-Hartschaumplatten (EPS), nach DIN EN 13163.

Zweck:  Trittschallschutz
Vorleistung:  Wärmedämmung/ Ausgleichsschüttung
Folgeleistung (baus.):  Estrich
Flächenlast:  ? 5 kN/m2
Trittschalldämmung:  EPS, gem. DIN EN 13163
Anwendungsgebiet:  DES-sg, gem. 4108-10
Bemessungswert d.
Wärmeleitfähigkeit:  0,040 W/(m*K)
Dämmstoffdicke:  30 mm
Zusammendrückbarkeit:  CP3, c < 3 mm
dynamische Steifigkeit:  s` < 20 MN/m3

Einbauort:  BT01-03, EG

Angebotenes Fabrikat: '..................................'

(Bieterangabe)
Menge: 2491,000 m²

**15.2.16 Zulage Trittschalldämmung MW, 040, 30-3mm**
Zulage zur Pos. 15.2.15 für die Ausführung der Trittschalldämmung unter Estrichbelägen aus Mineralwolle, anstelle Standardausführung EPS.

Trittschalldämmung:  MW gem. DIN EN 13162
Anwendungsgebiet:  DES-sq gem. 4108-10
Wärmeleitfähigkeit:  0,040 W/(m*K)
Dämmstoffdicke:  d= 30 mm
Zusammendrückbarkeit:  CP3, c < 3 mm
dynamische Steifigkeit:  s` < 20 MN/m3

Einbauort:  EG, BT01-03, im Schwellenbereich
von Türöffnungen in  Brandschutzwänden

Angebotenes Fabrikat: '..................................'

(Bieterangabe)
Menge: 360,000 m²

**15.2.17 Zulage Trittschalldämmung MW, 040, 30-3mm**
Zulage zur Pos. 15.2.15 für die Ausführung der Trittschalldämmung unter Estrichbelägen als Tackerplatte für bauseitige Rohrverlegung Fussbodenheizung

Anforderungen wie Pos. 15.2.15

Angebotenes Fabrikat: '..................................'

(Bieterangabe)
Menge: 360,000 m²

**15.2.18 Trittschalldämmung, EPS, 040, 20-3mm**
Trittschalldämmung aus Polystyrol-Hartschaumplatten (EPS), nach DIN EN 13163.

Zweck:  Trittschallschutz
Vorleistung:  Wärmedämmung/ Ausgleichsschüttung
Folgeleistung (baus.):  Estrich
Flächenlast:  ? 5 kN/m2
Trittschalldämmung:  EPS, gem. DIN EN 13163
Anwendungsgebiet:  DES-sg, gem. 4108-10
Bemessungswert d.
Wärmeleitfähigkeit:  0,040 W/(m*K)
Dämmstoffdicke:  20 mm
Zusammendrückbarkeit:  CP2, c < 3 mm
dynamische Steifigkeit:  s` < 20 MN/m3

Einbauort:  BT01-03, 1.+2.OG

Angebotenes Fabrikat: '..................................'

(Bieterangabe)
Menge: 4639,000 m²

**15.2.19 Zulage Trittschalldämmung MW, 040, 20-3mm**
Zulage zur Pos. 15.2.18 für die Ausführung der Trittschalldämmung unter Estrichbelägen aus Mineralwolle, anstelle Standardausführung EPS.

Trittschalldämmung:  MW gem. DIN EN 13162
Anwendungsgebiet:  DES-sq gem. 4108-10
Wärmeleitfähigkeit:  0,040 W/(m*K)
Dämmstoffdicke:  d= 20 mm
Zusammendrückbarkeit:  CP3, c < 3 mm
dynamische Steifigkeit:  s` < 20 MN/m3

Einbauort:  BT01-03, 1.+2.OG,
im Schwellenbereich
von Türöffnungen in
Brandschutzwänden

Angebotenes Fabrikat: '..................................'

(Bieterangabe)
Menge: 450,000 m²

**15.2.20 Zulage Tackerplatte (Rolljet)**
Zulage zur Pos. 15.2.19 für die Ausführung der Trittschalldämmung unter Estrichbelägen als Tackerplatte für bauseitige Rohrverlegung Fussbodenheizung

Anforderungen wie Pos. 15.2.19
Menge: 420,000 m²

**15.2.21 Randdämmstreifen, Mineralwolle, 10x200mm**
Randdämmstreifen aus Mineralwolle für Estrich auf Dämmschicht.

Dicke:  10 mm
Höhe:  200 mm

Einbauort:  BT01-03, 1.+2.OG

Angebotenes Fabrikat: '..................................'

(Bieterangabe)
Menge: 2877,000 m

**15.2.22 Zulage Randdämmstreifen, Mineralwolle, 15x200mm**
Zulage zur Pos. 15.2.21 für Ausführung Randdämmstreifen mit einer Dicke von 15 mm, anstelle Standardausführung 10 mm.

Dicke:  15 mm
Höhe:  200 mm

Einbauort:  BT01-03, 1.+2.OG
Menge: 300,000 m

**15.2.23 Randdämmstreifen, Mineralwolle, 10x300mm**
Randdämmstreifen aus Mineralwolle für Estrich auf Dämmschicht.

Dicke:  10 mm
Höhe:  300 mm

Einbauort:  BT01-03, EG

Angebotenes Fabrikat: '..................................'

(Bieterangabe)
Menge: 1626,000 m

**15.2.24 Zulage Randdämmstreifen, Mineralwolle, 15x300mm**
Zulage zur Pos. 15.2.23 für Ausführung Randdämmstreifen mit einer Dicke von 15 mm, anstelle Standardausführung 10 mm.

Dicke:  15 mm
Höhe:  300 mm

Einbauort:  BT01-03, EG
Menge: 150,000 m

**15.2.25 Trennlage, PE-Folie, 0,4mm**
Trennlage aus PE-Folie; 1-lg. Stöße mind. 15 cm überlappt.

Foliendicke:  mind. 0,4 mm
Stoßüberlappung:  mind. 15 cm

Einbauort:  Bt01-03, EG-2.OG

Angebotenes Fabrikat: '..................................'

(Bieterangabe)
Menge: 7130,000 m²

#### Titel 15.3 Estrich

**15.3.26 Estrich auf Dämmschicht, CT, 5kN/m², F5, 65mm**
Zementestrich auf Dämmung (schwimmender Estrich).

Vorleistung:  Stb.-Bodenplatte/-decke mit Abdichtung, Ausgleichsschüttung, Trittschall-/Wärmedämmung
Folgeleistung (baus.):  Bodenbelag oder Beschichtung
Bezeichnung:  CT-F5-S65, gem. DIN 18560
Flächenlast:  ? 5 kN/m2
Estrich:  Zementestrich CT
Biegezugfestigkeitsklasse:  F5 nach DIN EN13813
Druckfestigkeitsklasse:  C35 nach DIN EN13813
Nenndicke:  65 mm

Einbauort:  BT01-03, EG-2.OG, TGA-Räume + unter Sauberlaufzonen

Angebotenes Fabrikat: '..................................'

(Bieterangabe)
Menge: 123,000 m²

**15.3.27 Estrich auf Dämmschicht, CT, 5kN/m², F5, 75mm**
Zementestrich auf Dämmung (schwimmender Estrich).

Vorleistung:  Stb.-Bodenplatte/-decke mit Abdichtung, Ausgleichsschüttung, Trittschall-/Wärmedämmung
Folgeleistung (baus.):  Bodenbelag oder Beschichtung
Bezeichnung:  CT-F5-S75, gem. DIN 18560
Flächenlast:  ? 5 kN/m2
Estrich:  Zementestrich CT
Biegezugfestigkeitsklasse:  F5 nach DIN EN13813
Druckfestigkeitsklasse:  C35 nach DIN EN13813
Nenndicke:  75 mm

Einbauort:  BT03, EG, Küchenräume+Abstr. für Mobile Trennwandelemente

Angebotenes Fabrikat: '..................................'

(Bieterangabe)
Menge: 107,000 m²

**15.3.28 Heizestrich auf Dämmschicht, Bauart A, CT, 3kN/m², F5, 75mm**
Zementestrich als Heizestrich auf Dämmung (schwimmender Estrich)..
Zweck:  Untergrund für Boden- und Fliesenbeläge, Flächenheizung
Vorleistung:  Ausgleichsschüttung/Dämmung mit Heizrohrsystem und Trittschallentkopplung
Folgeleistung (baus.):  Bodenbelag oder Beschichtung
Bauart Heizestrich:  A
Bezeichnung:  CT-F5-S75-H55, gem. DIN  18560
Flächenlast:  ? 3 kN/m2
Estrich:  Zementestrich CT
Biegezugfestigkeitsklasse:  F5 nach DIN EN13813
Druckfestigkeitsklasse:  C35 nach DIN EN13813
Nenndicke:  75 mm
Heizohrdurchmesser:  20mm
Heizrohrüberdeckung:  55 mm

Einbauort:  BT01-03, EG-2.OG, Klassenräume, WCs, Hausmeister- u. Lagerräume, Lehrküche

Angebotenes Fabrikat: '..................................'

(Bieterangabe)
Menge: 3164,000 m²

**15.3.29 Heizestrich auf Dämmschicht, Bauart A, CT, 3kN/m², F5, 85mm**
Zementestrich als Heizestrich auf Dämmung (schwimmender Estrich)..
Zweck:  Untergrund für Boden- und Fliesenbeläge, Flächenheizung
Vorleistung:  Ausgleichsschüttung/Dämmung mit Heizrohrsystem und Trittschallentkopplung
Folgeleistung (baus.):  Bodenbelag oder Beschichtung
Bauart Heizestrich:  A
Bezeichnung:  CT-F5-S85-H65, gem. DIN  18560
Flächenlast:  ? 3 kN/m2
Estrich:  Zementestrich CT
Biegezugfestigkeitsklasse:  F5 nach DIN EN13813
Druckfestigkeitsklasse:  C35 nach DIN EN13813
Nenndicke:  85 mm
Heizohrdurchmesser:  20mm
Heizrohrüberdeckung:  65 mm

Einbauort:  BT01-03, EG-2.OG, Foyers, Flure, Mensa, Funktionsräume

Angebotenes Fabrikat: '..................................'

(Bieterangabe)
Menge: 3565,000 m²

**15.3.30 Kunstharzstrich auf Dämmschicht, SR, 5kN/m², F5, 55mm**
Kunstharzestrich auf Dämmung (schwimmender Estrich), Ausführung in Kleinflächen bis 5 m2.

Vorleistung:  Stb.-Bodenplatte/-decke mit Abdichtung, Ausgleichsschüttung, Trittschall-/Wärmedämmung
Folgeleistung (baus.):  Bodenbelag oder Beschichtung
Bezeichnung:  SR-F10-S85, gem. DIN 18560
Flächenlast:  ? 5 kN/m2
Estrich:  Kunstharzestrich SR
Bindemittel:  Zweikomponenten-Epoxidharz (EP)
Biegezugfestigkeitsklasse:  F10 nach DIN EN13813
Druckfestigkeitsklasse:  C40 nach DIN EN13813
Nenndicke:  55 mm

Einbauort:  BT01-03, EG-2.OG

Hinweis: Die Ausführung dieser Leistungen kommt nur nach ausdrücklicher und schriftlicher Anweisung der örtlichen Bauüberwachung zur Ausführung.

Angebotenes Fabrikat: '..................................'

(Bieterangabe)
Menge: 180,000 m²

#### Titel 15.4 Zulagen, Einbauteile, Fugen, Sonstiges

**15.4.31 Mehrstärken, CT, d=10mm**
Differenzpreis für Mehrstärken des zuvor beschriebenen Zementestrichs CT von je 10 mm.

Abrechnungshinweis: Der AN erstellt ein Messprotokoll über erforderliche Mehrstärken mit Messraster 50x50 cm und legt dieses dem AG rechtzeitig vor Beginn der Ausführung zur Prüfung und Freigabe als Grundlage seines Vergütungsanspruchs vor!
Menge: 250,000 m²

**15.4.32 Zulage Estrich im Gefälle, 2-D**
Zulage zum zuvor beschriebenen schwimmenden Estrich für die Ausführung im Kreuzgefälle anstelle horizontaler Ausbildung.

Leistungsbestandteil
Estrich im Gefälle, Ausbildung als Kreuzgefälle

Zweck:  Gefälle für Entwässerung
Gefälle:  zweidimensional,  2 %
Toleranz:  DIN 18202, Tab. 3, Zeile 4

Einbauort:  BT01-03, EG-2.OG, um Bodeneinläufe von Nassräumen
Menge: 23,000 m²

**15.4.33 Anarbeitung an Bodeneinlauf**
Anarbeitung des zuvor beschriebenen Estrichbodens an bauseitigen Bodeneinlauf, 4-seitiges Trichtergefälle.

Gefällefläche:  bis ca. 1,00 m2

Einbauort:  BT01-03, EG-2.OG, Nassräume
Menge: 52,000 St

**15.4.34 Randabstellung Estrich, H= bis 85mm**
Estrichabstellung an Übergängen zu unterschiedlichen Estrichaufbauten (Höhendifferenzen) etc. Abrechnung je m Abstellung.

Höhe der Schalung:  bis 85 mm
Menge: 24,000 m

**15.4.35 Abstellwinkel, Stahl, H= bis 80mm**
Abstellwinkel zum Einbau in Estrichbelägen, auf Betondecke montiert.

Leistungsumfang
Stahlwinkel
Außenecken, verschweißt
Befestigung Klebeanker
Höhenausgleich und -justage

Zweck:  Randschalung für Deckenränder,  Podeste, Schächte etc.
Vorleistung (baus.):  Stb.-Bodenplatte/-decke
Folgeleistung:  Estricharbeiten
Material:  Stahl, feuerverzinkt
Profil:  Winkelstahl
Schenkellängen:  für Estrichdicken bis 80 mm

Einbauort:  Foyer, an Aufzugsschacht, EG-2.OG
Menge: 4,000 m

**15.4.36 Aussparung, <0,10m², Estrich**
Aussparung in Estrich herstellen und nachträglich an durchdringende Bauteile anarbeiten/schliessen.

Estrichart:  Zementestrich
Aussparungsgröße:  bis 0,10 m2

Einbauort:  BT01-03, EG-2.OG
Menge: 85,000 St

**15.4.37 Aussparung, <1,00m², Estrich**
Aussparung in Estrich herstellen und nachträglich an durchdringende Bauteile anarbeiten/schließen.

Estrichart:  Zementestrich
Aussparungsgröße:  > 0,10 bis 1,00 m2

Einbauort:  BT01-03, EG-2.OG
Menge: 32,000 St

**15.4.38 Rissaufweitung und -verdübelung**
Rissaufweitung von Estrichfugen samt Querschnitten und Verdübelung, Ausführung zur Verhinderung von Aufschüsseln und Höhenversatz im Fugenbereich.

Leistungsbestandteile
Längsrisse aufweiten
Querschnitte anlegen
Estrichdübel einlegen
Fugenverguss mit Epoxydharz
Quarzsandeinstreuung Oberfläche
Staubentsorgung nach AVV-Schlüssel

Zweck:  Risssanierung
Folgeleistung:  Oberboden (bauseitig)
Breite Rissaufweitung:  5 mm
Tiefe Rissaufweitung:  5 mm

Einbauort:  BT01-03, EG-2.OG
Menge: 120,000 m

**15.4.39 Scheinfuge**
Herstellen von Scheinfugen in Estrich durch Einschneiden in den frischen Estrichmörtel, einschl. kraftschlüssiger Verschluss mit Zweikomponenten-Reaktionsharz.

Einbauort:  BT01-03, EG-2.OG

Angebotenes Fabrikat: '..................................'

(Bieterangabe)
Menge: 297,000 m

**15.4.40 Bewegungsfuge, Mineralwolle, d<=10mm**
Herstellung einer Bewegungsfuge im Estrich, einschl. temporärer Abstellung und Dämmstreifen im Estrich.

Material:  Mineralwolle
Dicke:  bis 10 mm
Höhe:  bis 85 mm

Einbauort:  BT01-03, EG-2.OG
Menge: 1040,000 m

**15.4.41 Fugenverschluss, Bewegungsfuge**
Bewegungsfugen in Estrichflächen mit Fugenverguss und Rissbrücke schließen.
Ausführung im System mit bauaufsichtlich zugelassenen Systemkomponeten eines Herstellers.

Leistungsbestandteile
Fugenzone mind. 30 cm links und rechts der Fuge grundieren
Fuge mit Parkettklebstoff bündig ausgießen
Fugenzone mind. 30 cm links und rechts der Fuge mit Parkettklebstoff zur Einbettung der Rissbrücke vorspachteln
Glasfaser-Rissbrücke mit Fasersträngen quer zum Rissverlauf in den Parkettklebstoff einlegen und flächig andrücken.
Eingespachtelte Glasfaser-Rissbrücke mit iner dünnen Schicht aus Parkettklebstoff überziehen und noch im frischen Zustand mit Quarzsand im Überschuss abstreuen

Material
Grundierung:  1-K Polyurethangrundierung
Parkettklebstoff:  2-K-PUR-Parkettklebstoff,
harter Klebstoff nach  ISO 17 178,  Lösemittel- und wasserfrei, mit
allgemeiner bauaufsichtlicher
Zulassung, Verbrauch ca.
1.000-1.200 g/m2
Rissbrücke:  Glasfasergewebe, ca 108 g/m2,
Zugfestigkeit ca. 3.500 N/mm2,
Bruchdehnung 2,4 %,
Elastizitätsmodul 72.000 N/mm2,
Baustoffklasse A1 nach DIN EN  13501-1
Quarzsand:  Körnung 0,3-0,8 mm
Breite Rissbrücke:  ca. 600 mm
Fugenbreite:  bis 5 mm
Fugentiefe:  bis 85 mm

Einbauort:  BT01-03, EG-2.OG

Angebotenes Fabrikat: '..................................'

(Bieterangabe)
Menge: 1040,000 m

*Hinweis: Vorbemerkungen zum Estrichzusatzmittel/ Beschleuniger*
Folgende Forderungen werden an den Estrich mit Zusatzmittel/ Beschleuniger gestellt:
- Der Einbau hat gemäß Herstellervorschrift zu erfolgen.
- Begehbar 24 Std. nach Einbau
- Belastbar 48 Std. nach Einbau im Rahmen des üblichen Baustellenverkehrs
- FBH Aufheizung 24 Std. nach Einbau
- Übergabe einer Vorgabe für das Aufheizen
- Belegreife 10 Tage nach Einbau

Durch den Hersteller des Zusatzmittels/ des Beschleunigers sind folgende Leistungen zu erbringen:

- CM Messung mit schriftlicher Garantieerklärung und Haftungsübernahme für den Prüfpunkt Belegreife durch den Hersteller/Lieferant.
- Dokumentation der Druck- und Biegezugfestigkeit durch Prismen Entnahme auf der Baustelle und Prüfung der Prismen nach 28 Tagen inkl. Prüfbericht.
- Der korrekte Estricheinbau ist dem Auftraggeber durch Übergabe der Baustellendokumentation, den CM-Messprotokollen, der selbstständigen Garantierklärung, der Garantie-Urkunde und der Estrichgüte-Zertifizierung mit Prüfprotokoll nachzuweisen.

Hinweis: Der Hersteller des Beschleunigers haftet für Schäden, die auf eine fehlerhafte Freigabe zurückzuführen sind.  Die Bestätigung des Herrstellers (Listung) ist mit Angebotsabgabe nachzuweisen.

**15.4.42 Zulage Estrich-Schnellhärter**
Zulage zu den zuvor beschriebenen Estricharbeiten für den Einbau eines Spezial-Estrichs mit Zusatzmittel (Beschleuniger) anstelle Estrich mit normaler Abbindezeit gem. Vorbermerkung aus Vorpos.
Der Spezial-Estrich ist auch geeignet zur Estrichdicken- Reduzierung.
Der Einbau hat gemäß Vorschrift des Herstellers des Estrichzusatzmittels zu erfolgen, einschl. Freigabe für Nachfolgegewerke.

Verwendung:  Estrichdicken 65 bis 85 mm
Estricharten:  Zementestrich (CT)

Einbauort:  BT01-03, EG-2.OG

Angebotenes Fabrikat: '..................................'

(Bieterangabe)
Menge: 6959,000 m²

**15.4.43 Messung, Estrichfeuchte**
Messung der Estrichfeuchte zur Feststellung der Belegreife mit einem CM-Gerät, einschl. schriftlicher Garantieerklärung und
Haftungsübernahme für den Prüfpunkt Belegreife durch den
Hersteller/Lieferant.
Die Orte der Messstellen sind zusammen mit der Bauleitung festzulegen.

Leistungsbestandteil
Messung der Estrichfeuchte mit einem Calciumcarbid-Messgerät (CM)

Zweck:  Ermittlung der Restfeuchte im Estrich
Vorleistung:  Estrich
Folgeleistung:  Bodenbelag
Menge: 20,000 St

**15.4.44 Dokumentation der Druck- und Biezugfestigkeit**
Dokumentation der Druck- und Biezugfestigkeit durch
Prismen-Entnahme auf der Baustelle und Prüfung der Prismen
nach 28 Tagen einschl. Prüfbericht.
Menge: 10,000 St

#### Titel 15.5 Stundenlohnarbeiten

*Hinweis: ABRECHNUNGSHINWEIS Stundenlohnarbeiten*
Stundenlöhne enthalten die Zulagen für Feiertags-, Samstags-/Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm-/Abbrucharbeiten etc., gelangen grundsätzlich nur die Stundensätze für Bauhelfer zur Abrechnung.

Die vom AN angegebenen Stundensätze werden als Grundlage wechselseitiger Zeitaufwandsverrechnung zwischen AN und AG herangezogen.

**15.5.45 Stundensatz: Fachwerker**
Stundensatz für Leistungen, welche nicht in den Positionen erfasst sind und nur auf ausdrückliche Anweisung der Bauleitung gegen Nachweis zur Ausführung kommen.

Fachwerker
Menge: 25,000 h

**15.5.46 Stundensatz: Bauhelfer**
Stundensatz für Leistungen, welche nicht in den Positionen erfasst sind und nur auf ausdrückliche Anweisung der Bauleitung gegen Nachweis zur Ausführung kommen.

Bauhelfer
Menge: 25,000 h

## Zusätzlicher Text
Mit der Abgabe des Angebotes erkennt der Bieter die zugrunde gelegten Allgemeinen und Besonderen Vertragsbedingungen an und bestätigt mit seiner Unterschrift, dass er alle Lieferungen und Leistungen im vorstehenden Leistungsverzeichnis erfasst hat und in der Lage ist eine sach-, und fachgerechte Arbeit zu liefern und auszuführen.
